# Angebotsaufforderung (GAEB DA XML 3.2, DA83)
Projekt: Knotenpunktsystem Infotafeln
Währung: EUR
Auftraggeber: N.A.
Erstellt mit: SIDOUN Globe/ GXML Toolbox V3.3 R20210630, SIDOUN Globe V10.11.7.0, 13.01.2026

## Baubeschreibung
1.  Allgemeine Beschreibung der Bauleistung
1.1  Auszuführende Leistungen
Gegenstand dieser Ausschreibung ist die „Wegweisende Beschilderung für den Radverkehr" im Kreis Euskirchen und den angrenzenden Gebietskörperschaften. Das Leistungsverzeichnis beinhaltet die Lieferung der entsprechenden Schilder- und Befestigungsmaterialien sowie die Montage dieser.
Neben den komplett neu zu installierenden Schilderstandorten sind weiterhin Anpassungsarbeiten an bereits vorhandenen Standorten vorzunehmen. Diese Arbeiten umfassen die Um- und Demontage bzw. den Austausch vorhandener Beschilderungen, Befestigungen bzw. Routenlogos.

1.2  Mindestanforderungen für Nebenangebote
Nebenangebote sind nicht zugelassen.

1.3  Mindestanforderungen für die Urkalkulation
Sämtliche Leistungen des Angebotes sind in einer zusammenhängenden, einheitlichen Urkalkulation darzustellen. Aus der Urkalkulation müssen für die im Angebot enthaltenen Einheitspreise folgende Preisbestandteile unmittelbar ersichtlich sein:
Einzelkosten der Teilleistungen mit Leistungsansätzen (Menge/Zeit), aufgegliedert in alle Kostenarten (insbesondere Lohn und Gehalt, Baustoffe und Bauteile, Rüst-, Schal- und Verbaumaterial, Hilfs- und Betriebsstoffe, Baugeräte und Sonderkosten), Gemeinkostenanteil mit den zugehörigen Umlagefaktoren, aufgeschlüsselt nach Baustellengemeinkosten (BGK), Allgemeine Geschäftskosten (AGK), Wagnis und Gewinn (W+G) bezogen auf die einzelnen Kostenarten.

Weiterhin sind anzugeben:
- Ermittlung der Kalkulationsmittellöhne,
- Ermittlung der Gemeinkosten der Baustelle bei Kalkulation über die Endsumme.

Die Kalkulationen der Nachunternehmer / anderen Unternehmer sind der Urkalkulation beizufügen, spätestens jedoch auf Aufforderung vorzulegen. Der Nachunternehmer / anderen Unternehmer hat seine Kalkulation spätestens bei Bedarf / auf Aufforderung detailliert aufzuschlüsseln.

2.  Besondere Vorschriften
2.1  Güteanforderungen, Nachweise und Richtlinien
Die gelieferten Materialien müssen den zur Zeit der Lieferung geltenden Fassungen einschlägiger Gesetze, Gütebedingungen, Richtlinien und Vorschriften der Bundesrepublik Deutschland bzw. europäischer Nachfolgevorschriften entsprechen. Die Einhaltung dieser gilt auch für die erforderlichen Bauleistungen.

Dies sind insbesondere:
-  Straßenverkehrsordnung -StVO-
-  Allg. Verwaltungsvorschrift zur Straßenverkehrsordnung -VwVStVO-
-  Katalog der Verkehrszeichen -VzKat-
-  Güteanforderung an Standardverkehrszeichen für ortsfeste Beschilderung mit Prüfvorschriften bzw. europäische Nachfolgevorschrift
-  Industrie-Norm für Aufstellvorrichtungen von Standard-Verkehrszeichen -IVZ-Norm-
-  Hinweis zur wegweisenden Beschilderung für den Radverkehr in Nordrhein-Westfalen (HBR NRW)
-  Die Richtlinien für die Anlage von Straßen, Teil: Landschaftsgestaltung, Abschnitt 4,
-  Schutz von Bäumen, Vegetationsbeständen und Tieren bei Baumaßnahmen, RAS-LP 4, Ausgabe 1999, sind zu beachten.
-  Richtlinien für die Sicherung von Arbeitsstellen an Straßen, in der letztgültigen Fassung

2.2  Materialermüdung
Sollte bei der Aufstellung der Knotenpunkttafeln (Tafel und Halterung) eine Materialermüdung festgestellt werden, ist diese zu ersetzen.

2.3  Gewährleistung
Die Gewährleistung beträgt 5 Jahre.

3.  Beschreibung der örtlichen Verhältnisse
3.1  Lage der Schilderstandorte
Die zu bearbeitende Standorte befinden sich im Kreis Euskirchen.

3.2  Zugänge und Zufahrten
Die zu bearbeitenden Schilderstandorte sind größtenteils über das öffentliche Wegenetz erreichbar. Umwege sind mit in die Einheitspreise einzukalkulieren, da nicht alle Schilderstandorte auf direktem Weg angefahren werden können.
Da teilweise private Flächen befahren und auch für die Aufstellung der Schilder in Anspruch genommen werden, ist die uneingeschränkte Befahrbarkeit der genutzten Wege jederzeit sicher zu stellen.
Sollte die Wegeführung durch Beschranktes Gebiet verlaufen, ist im Vorfeld bei den Städten/ Gemeinden nach Öffnung der Schrankenanlage zu erfragen. Ebenso gilt dies für Wegepoller.

3.3  Anlagen im Baubereich
Die im gesamten Baubereich vorhandenen Ver- und Entsorgungsleitungen werden durch die Bauarbeiten nicht berührt, da die Fundamenttiefe oberhalb der Regelverlegetiefe der Leitungen liegt.
Zur Vermeidung von Beschädigungen der Leitungen hat sich der Auftragnehmer rechtzeitig vor Baubeginn in eigener Verantwortung bei den in Frage kommenden Versorgungsträgern (Gas-, Wasser- und Elektrizitätswerke, Telekom, Stadt/Gemeinde) über die genaue Lage der Leitungen im erforderlichen Umfang zu informieren. Die dadurch entstehenden Kosten werden nicht gesondert vergütet und sind in die Einheitspreise einzurechnen.

3.7  Flächenbefestigungen
Die neuen Schilderstandorte befinden sich größtenteils in unbefestigten Flächen. In befestigten Flächen ist die Oberfläche nach dem Aufstellen des Pfostens entsprechend dem früheren Zustand wieder herzustellen.

3.8  Wasser- und Landschaftsschutzgebiete
Die Baustellen befinden sich teilweise in Wasser-, Landschafts- und Naturschutzgebieten. Bei der Ausführung der Arbeiten sind alle einschlägigen Vorschriften und Richtlinien zum Schutz von Umwelt, Landschaft und der Gewässer zu beachten. Der Auftragnehmer hat die durch die Arbeiten hervorgerufenen Beeinträchtigungen auf das unvermeidbare Maß zu beschränken.

3.9  Gewässer
Es ist darauf zu achten, dass Gewässer nicht durch den Eintrag von Schmutz- und Schadstoffen verunreinigt werden. Die Gewässerränder und das Gewässerbett dürfen nicht befahren werden.

4.  Angaben zur Ausführung

4.1  Verkehrssicherung
Alle Arbeiten sind grundsätzlich unter Aufrechterhaltung des Verkehrs in der Regel als Arbeitsstellen von kürzerer Dauer durchzuführen. Die Verkehrssicherung ist nach den aktuellen Richtlinien auszuführen.
Sollten für die Durchführung von Baumaßnahmen im öffentlichen Verkehrsraum Sperrungen bzw. Umleitungen erforderlich werden, so ist eigenverantwortlich Einvernehmen mit dem zuständigen Straßenbaulastträger und der Straßenverkehrsbehörde herzustellen.
Die hierfür anfallenden Kosten sind in die Einheitspreise einzurechnen.

4.2  Abstimmung und Bauablauf
Spätestens eine Woche vor Baubeginn hat der Auftragnehmer einen Bauablaufplan aufzustellen und mit dem Auftraggeber abzustimmen.
Die Bauabwicklung und Disposition, die den gesamten Bauablauf betreffen, ist Sache des Auftragnehmers.
Die Arbeiten sind zügig und ohne Unterbrechungen durchzuführen.
Für die Anbringung der Knotenpunkttafeln inkl. Rahmen an den Pfosten ist das Werkzeug (Akkuschrauber, etc.) mit einzuplanen.

4.3  Standorte der Infotafeln
Das Kataster beinhaltet alle Detailinformationen zu dem jeweiligen Standort (Knoten-Nr., Aufstellvorrichtung, Montage / Demontage, Standortfoto, etc.).
Die Aufstellung erfolgt nach den vom Auftraggeber übergebenen Unterlagen bzw. nach Angabe der örtlichen Bauaufsicht.
Es ist davon auszugehen, dass die erforderlichen Erdarbeiten hauptsächlich von Hand auszuführen sind.

4.4  Montage der Schilder
Alle Schilder sind grundsätzlich lotrecht aufzustellen bzw. aufzuhängen. Eine die Lesbarkeit vermindernde Spiegelwirkung muss ausgeschlossen sein.
Pfeilwegweiser werden mit Klemmschellen seitlich am Pfosten befestigt.
Tabellen- und Zwischenwegweiser sind grundsätzlich mittig am Pfosten zu montieren. Abweichungen von dieser Vorgabe werden bei dem jeweiligen Katasterbogen in dem Feld „Montage" angegeben.
Tabellen- und Zwischenwegweiser sind mit jeweils zwei Stahlrohrschellen an den Pfosten zu montieren. Werden diese Wegweiser an Lichtmasten bzw. an Pfosten mit einem Durchmesser > 76 mm montiert, dann sind 2 Bandschellen zu verwenden. Sind mehr als zwei Schilder mit Bandschellen zu befestigen, so ist auf die Sichtbarkeit aller Schilder zu achten, woraus sich ggf. die Montage in verschiedenen Höhen ergibt.
Die Schilder dürfen nicht an Pfosten mit den StVO-Verkehrszeichen 205 (Vorfahrt gewähren!
-> Ausnahme an untergeordneten Einmündungen), 206 (Halt! Vorfahrt gewähren!), 306 (Vorfahrtsstraße), 350-XX (Fußgängerüberweg), 201-XX (Andreaskreuz) sowie an Lichtsignalmasten montiert werden.
Bei der Montage ist die Beachtung des Lichtraumprofils grundsätzlich vorgeschrieben, zusätzlich sind Schleppkurven großer LKW sowie Land- und Forstfahrzeuge zu berücksichtigen. Bei Radwegeschildern ist eine Bodenfreiheit über Geh- und Radwegen von 2,25 Meter zu gewährleisten. Ausschlaggebend für die lichte Höhe ist die Unterkante der Schilder, bzw. falls vorhanden die Unterkante der Zusatzplaketten. Eine Unterschreitung der Bodenfreiheit ist bei Zwischen- und Routenwegweisern bzw. Infotafeln zulässig.
Auf keinen Fall dürfen Wegweiser unnötig hoch oder über der Fahrbahn montiert werden, da wegen der größeren lichten Höhe die Schilder sonst schlechter gesehen werden.
Bei den seitlichen Abständen gilt folgende Vorgabe:
  Seitlicher Abstand vom äußeren Rand der Fahrbahn bzw. Standstreifen oder Sonderwege bis zum Schilderrand innerorts > 0,5 m, außerorts > 1,5 m.

4.5  Aufstellvorrichtungen / Fundamente
Aufstellvorrichtungen inkl. Befestigungsmaterial sind gemäß IVZ-Norm (Industrienorm für Aufstellvorrichtungen von Standardverkehrszeichen) zu liefern.
Es sind Ortbetonfundamente der Mindestbetongüte C 20 / 25 nach DIN 1045 anzufertigen. Die Fundamenttiefe beträgt mind. 600 mm.
Bei der Ausführung ist darauf zu achten, dass der das Fundament umgebende Boden ausreichend verdichtet ist.
Die Verankerung hat nach den statischen Erfordernissen zu erfolgen.

4.7  Abfälle
Für alle Stoffe, die im Rahmen der Bautätigkeiten anfallen und von der Baustelle zu entfernen sind, ist der Nachweis der umweltgerechten Verwertung, Wiederverwendung bzw. Entsorgung zu erbringen.
Anfallende Gebühren der Entsorgungsanlage werden nicht gesondert vergütet, sie sind in die Einheitspreise einzurechnen.

4.8  Vermessungsarbeiten
Bei der erforderlichen Verlegung von Schilderstandorten ist der neue Standort in die Katasterunterlagen (Aufmaßblätter) einzuzeichnen.

4.9  Kontrollen und Prüfungen
Der Auftragnehmer hat während der Bauzeit dem Auftraggeber die Fertigstellung der einzelnen Abschnitte zur technischen Kontrolle bzw. Abnahme anzuzeigen. Tagesberichte sind nicht erforderlich, da zu jedem Standort ein Aufmaßblatt auszufüllen ist.

4.10  Rechnungslegung
Teilrechnungen können nach Fertigstellung einzelner Abschnitte und Abnahme dieser durch den Auftraggeber gestellt werden.

4.11  Abnahmen
Die Abnahme erfolgt gemeinsam durch den Auftragnehmer und den Auftraggeber.
Um Teilabnahmen zwecks Abrechnung durchzuführen wird es als sinnvoll angesehen, die Arbeiten abschnittsweise durchzuführen.
Bis zur erfolgten Abnahme bleibt der Auftragnehmer Eigentümer der eingesetzten Materialien und voll verantwortlich bei Beschädigung oder Verlust.

5.  Ausführungsunterlagen

Ausführungsunterlagen werden durch den Aufdruck
„Zur Bauausführung freigegeben"
gekennzeichnet.
Auf etwaige Einschränkungsvermerke ist besonders zu achten.

5.1  Vom Auftraggeber zur Verfügung gestellte Ausführungsunterlagen
  Kataster, in dem die Pfostenstandorte mit Hilfe von Fotos, Kartenausschnitten, UTM-Koordinaten und kurzen textlichen Beschreibungen genau lokalisiert werden und für die Montage erkennbar sind.

Alle Unterlagen werden in digitaler Form (pdf) übergeben.

5.2  Vom Auftragnehmer zu beschaffende Ausführungsunterlagen
Für die Richtigkeit aller Maße und Angaben in den Ausführungsunterlagen ist allein der Auftragnehmer verantwortlich. Alle Ausführungsunterlagen sind in der Örtlichkeit vom Auftragnehmer zu prüfen und Abweichungen dem Auftraggeber sofort zu melden. Die Kosten hierfür sind in die Einheitspreise einzurechnen.

5.3  Nachträge
Vertraglich nicht vereinbarte Leistungen (§ 2 VOB/B)
In Ergänzung zu den §§ 1,2 und 4 VOB/B werden alle nicht vertraglich vereinbarten Leistungen vor Beginn der Ausführung bei der örtlichen Bauüberwachung des Auftraggebers angemeldet.
Für die nicht vertraglich vereinbarten Leistungen (Nachtragsangebote) werden folgende Unterlagen erstellt und dem Auftraggeber vor Ausführung übergeben, ohne hierfür gesonderte Kosten zu berechnen:
☐  Nachtragsleistungsverzeichnis in 2-facher Ausfertigung
☐  Nachtragskalkulation in 2-facher Ausfertigung mit ausführlich erläuterten Leistungsansätzen von Lohn, Geräten, Materialien und sonstigen Kosten. Hierbei wird dem Auftraggeber eine angemessene Prüffrist eingeräumt.

5.4  Hinweise zur Kalkulation
Der Bieter erklärt mit der Abgabe des Angebotes,
☐  dass er sich über die Baustelle, ihre Lage, ihre Zugänglichkeit, die Möglichkeit zur Materiallagerung, die Versorgung mit Wasser und elektrischer Energie, sowie über alle Verhältnisse unterrichtet hat, die die Preisbildung beeinflussen und dass keine Unklarheiten bzgl. des geforderten Leistungsumfanges und der geforderten Leistungsart mehr bestehen, die zu späteren Nachforderungen Anlass geben könnten.

Rückfragen zum fachlichen Teil der Ausschreibung, soweit sie nicht der Leistungsbeschreibung entnommen werden können, richten Sie bitte an den
Kreis Euskirchen, Geschäftsbereich I - Zentrales und Kultur-,
Abt. 15 - Zentrale Vergabestelle, Jülicher Ring 32, 53879 Euskirchen.

Die Bauleitung obliegt dem
Kreis Euskirchen, Geschäftsbereich V  Bauen, Umwelt, ÖPNV und Abfall
Abt. 66  Verkehrsinfrastruktur, Immobilien und Abfallwirtschaft, Jülicher Ring 32, 53879 Euskirchen.

## Knotenpunktsystem Infotafeln
Datum: 13.01.2026

### Abschnitt 1 Material

*Hinweis: Ausführungshinweis*
Es ist von den Infotafeln und der dazugehörigen Halterung vor gesamter Produktion ein Muster zu erstellen und dem AG vorzulegen. Erst nach Freigabe des AG darf die vollständige Produktion vorgenommen werden.

**1.10 Infotafeln/ Knotenpunkttafel**
Material: Aluminiumverbundplatte weiß 3mm,
Format: 500x750x3mm,
Verarbeitung: schneiden,
Druck: Digitaldirektdruck + Antigrafitti Schutzlaminat einseitig Rückseite RAL anthrazit lackiert
Menge: 104,000 St
Kostengruppe DIN 276 2018-12: 000

**1.20 Trägerelement Knotenpunkttafeln**
Knotenpunkttafel Kompakt Gesamte Konstruktion: einstückig ausgeführt, sauber verarbeitet, keine scharfen Kanten
Material: Stahl, St 37
Alle sichtbaren Oberflächen: Verzinkt und pulverbeschichtet in Farbton DB 703 („Eisenglimmer/Glimmeranthrazit") Oberflächenbehandlung für Einsatz im bewitterten Außenbereich im öffentlichen Raum ausgelegt.
Vertikale (Aufständerungs-)Pfosten: Aussendurchmesser 40mm, Wandstärke entsprechend DIN für Masten im öffentlichen Raum
horizontale Tafelhalterung: Profil 5 x 30, massiv mit Ständerprofilen seitlich verschweisst Gewinde M6, frei von Lackierung/Beschichtung
Knotenpunkttafel Kompakt Gesamte Konstruktion: einstückig ausgeführt, sauber verarbeitet, keine scharfen Kanten
Menge: 104,000 St
Kostengruppe DIN 276 2018-12: 000

**1.30 Rohrpfosten Durchmesser 76mm liefern**
Stahl verzinkt, S325
inkl. Kunststoffkappe und Erdanker
Menge: 45,000 St
Kostengruppe DIN 276 2018-12: 000

**1.40 Rohrschellen Durchmesser 76mm, Lochabstand 350mm**
Lochabstand 350mm
Stahl verzinkt, R335
Menge: 300,000 St
Kostengruppe DIN 276 2018-12: 000

**1.50 Bandschellen für Laterne, Lochabstand 350mm (B170)**
Lochabstand 350mm
Stahl verzinkt, B135
Menge: 75,000 St
Kostengruppe DIN 276 2018-12: 000

**1.60 Pfostenaufkleber NRW**
Digitaldruck auf Folie RA1 + UV- Schutz
Format 80x100mm „ohne eingedruckte Pfostennummer"
Menge: 200,000 St
Kostengruppe DIN 276 2018-12: 000

**1.70 Aufkleber für Themenrouteneinschübe**
Digitaldruck auf Folie RA 1 + UV- Schutz
Format 150x150mm
Menge: 200,000 St
Kostengruppe DIN 276 2018-12: 000

### Abschnitt 2 Montage

#### Gewerk 2.1 Allgemeines

**2.1.10 Anfahrt zu den verschiedenen Knotenpunkttafeln**
Eine von uns empfohlene, zusammengestellte Route beträgt rund 500km. Es muss beachtet werden, mit den jeweiligen Förstern, der verschiedenen Wäldern gesprochen zu haben, da auch Schranken den Weg versperren könnten.

Bereits von uns erstellte Routenplanung kann auf Anfrage zur Verfügung gestellt werden.
Menge: 1,000 psch
Kostengruppe DIN 276 2018-12: 000

**2.1.30 Freischnitt des Pfostens**
Freischnitt eines einzelnen Verkehrszeichenpfostens auf einer Fläche von ca. 1m² rund um den Pfosten / Straßenlaterne.
Entfernung von aufwachsendem Bewuchs (Gräser, Stauden, Sträucher) manuell oder maschinell. Bei maschineller Ausführung sind geeignete Geräte (z.B. Freischneider mit Fadenspule oder Messer) zu verwenden.
Schnittgut ist zu sammeln und geht in Eigentum des AN über.
Vorsichtige Ausführung, um Beschädigungen am Pfosten und angrenzender Infrastruktur zu vermeiden.
Bei Arbeiten an Verkehrswegen ist auf die notwendige Absicherung gemäß StVO zu achten.
Menge: 15,000 psch
Kostengruppe DIN 276 2018-12: 000

#### Gewerk 2.2 Befestigung Infotafeln

*Hinweis: Hinweis Befestigung mit Rohrschellen*
Mit Hilfe von Rohrschellen in verschiedenen Größen für Rohrpfosten mit Durchmesser 76mm und an Laternen.
Vor Ort an die richtige Bemaßung beachten.

**2.2.10 Verkehrssch./ Wegweiser des AG anbringen an Rohrpfosten**
Verkehrsschild bzw. Wegweiser des AG anbringen. Schildgröße bis 1,1 m2.
Schild = flache Ausführung.
Befestigung mit Stahl-Rohrschellen, feuerverzinkt, nach IVZ-Norm, Standardplan I.
Verschraubung aus nicht rostendem Stahl mind. der Stahlsorte A 2.
Anbringung ab Boden, Mitte des Schildes 1,60m. Verkehrsschild Knotenfestpunkttafel.

Für die Befestigung der Rohrschellen am Rohr und den Rahmen der Tafeln, als auch die Tafeln an den Rahmen, sind Edelstahlschrauben (Material und Befestigung) miteinzukalkulieren.
Menge: 92,000 St
Kostengruppe DIN 276 2018-12: 000

**2.2.20 Verkehrssch./ Wegweiser des AG anbringen an Beleuchtungsmast**
Verkehrsschild bzw. Wegweiser des AG anbringen. Schildgröße bis 1,1 m2.
Schild = flache Ausführung.
Befestigung mit Stahl-Rohrschellen, feuerverzinkt, nach IVZ-Norm, Standardplan I.
Verschraubung aus nicht rostendem Stahl mind. der Stahlsorte A 2.
Anbringung ab Boden, Mitte des Schildes 1,60m. Verkehrsschild Knotenfestpunkttafel.

Für die Befestigung der Rohrschellen am Rohr und den Rahmen der Tafeln, als auch die Tafeln an den Rahmen, sind Edelstahlschrauben (Material und Befestigung) miteinzukalkulieren.
Menge: 17,000 St
Kostengruppe DIN 276 2018-12: 000

**2.2.30 Verkehrssch./ Wegweiser umhängen**
Verkehrsschilder oder Wegweiser, die in der Höhe der Infotafeln (Mitte Tafel 1,60m) hängen, müssen darüber gehangen werden oder falls doppelt abgehängt und entsorgt werden.
Die Entsorgung der doppelten Beschilderung ist nach Wahl des AN auszuführen und einzukalkulieren.

Für die Befestigung der alten Verkehrsschilder oder Wegweiser sind Edelstahlschrauben (Material und Befestigung) miteinzukalkulieren.
Menge: 9,000 St
Kostengruppe DIN 276 2018-12: 000

**2.2.40 Rohrpfosten des AG aufstellen**
Rohrpfosten des AG für Verkehrsschild aufstellen einschl. anfallenden Aushubarbeiten. Umgebende Fläche entsprechend dem früheren Zustand herstellen.
Pfostenlänge '2,50'. Pfostenende 2,00m über GOK .'
Aufstellung in Boden/Homogenbereich nach Unterlagen des AG.
Fundament aus Ortbeton C 12/15 0,40/0,40/0,80m (LxBxT)
Aushub nach Wahl des AN verwerten.
Rohrpfosten nach Angaben des AG aufstellen.
Menge: 39,000 St
Kostengruppe DIN 276 2018-12: 000

**2.2.50 Loser Rohrpfosten von bestehender Befestigung lösen und neu setzen**
Loser Rohrpfosten mit bereits hängenden Verkehrsschildern aus bestehender Bodenbefestigung lösen.

Diesen Rohrpfosten des AG für Verkehrsschild wieder aufstellen einschl. anfallenden Aushubarbeiten. Umgebende Fläche entsprechend dem früheren Zustand herstellen.
Aufstellung in Boden/Homogenbereich nach Unterlagen des
AG.
Fundament aus Ortbeton C 12/15 0,40/0,40/0,80m (LxBxT) herstellen.
Aushub nach Wahl des AN verwerten.
Menge: 2,000 St
Kostengruppe DIN 276 2018-12: 000
